# HEGLER PLASTIK GMBH - Heglerstraße 8 - D-97714 Oerlenbach GaebWriter V
Leistungsbeschreibung (GAEB 90, DA81)
Projektbezeichnung: HEGLER PLASTIK GMBH - Heglerstraße 8 - D-97714 Oerlenbach  GaebWriter V
Währung: EUR

## Tel. +49 (0) 9725 66-0 Fax +49 (0) 97
Datum: 23.05.14

### 1 Kontroll- und Spülschacht MULTI-inspect 400 DUO in Huckepackanordnung

**1.11 Kontroll- und Spülschacht MULTI-inspect 400 DUO (ME DN 400)**
Kontroll- und Spülschacht aus PE-HD in
Huckepackanordnung
für Transportrohre mit darüber liegender
Sickerleitung DN 150, lichter Abstand 15 cm,
Durchgangsschacht 180° mit zwei Rohranschlüssen DN 400,
Schachtgrundkörper-Innenmaß > 500 mm, Nutzhöhe 99 cm,
monolithisch hergestellter Schachtgrundkörper mit
absatzfreiem, hydraulisch optimiertem Sohlgerinne,
Anschluss der Schachtverlängerung mittels
sechs integrierten Setzungsnocken (Setzungsreserve),
chemisch widerstandsfähig nach DIN 8075 und beständig
gegen Öle, Fette und taumittelgelöstes Schmelzwasser,
mit integriertem Standfuß, störungsfrei außerhalb des
Sohlgerinnes,
lichte Einbautiefe t > 1,25 m
liefern und fachgerecht in Bettungsmaterial einbauen.

Schachtverlängerung DU 400 (di = 350 mm) für den
Abschluss mit einer Schachtabdeckung DIN EN
124 und SR-Systemabschluss wird gesondert
vergütet.

System: MULTI-inspect 400 DUO - HEGLER PLASTIK GMBH
oder gleichwertig
Einheit: St

**1.13 Kontroll- und Spülschacht MULTI-inspect 400 DUO (Start-/Endschacht ME DN 400)**
Kontroll- und Spülschacht aus PE-HD in
Huckepackanordnung
für Transportrohre mit darüber liegender
Sickerleitung DN 150, lichter Abstand 15 cm,
Start-/Endschacht mit einem Rohranschluss DN 400,
Schachtgrundkörper-Innenmaß > 500 mm, Nutzhöhe 99 cm,
monolithisch hergestellter Schachtgrundkörper mit
absatzfreiem, hydraulisch optimiertem Sohlgerinne,
Anschluss der Schachtverlängerung mittels
sechs integrierten Setzungsnocken (Setzungsreserve),
chemisch widerstandsfähig nach DIN 8075 und beständig
gegen Öle, Fette und taumittelgelöstes Schmelzwasser,
mit integriertem Standfuß, störungsfrei außerhalb des
Sohlgerinnes,
lichte Einbautiefe t > 1,25 m
liefern und fachgerecht in Bettungsmaterial einbauen.

Schachtverlängerung DU 400 (di = 350 mm) für den
Abschluss mit einer Schachtabdeckung DIN EN
124 und SR-Systemabschluss wird gesondert
vergütet.

System: MULTI-inspect 400 DUO - HEGLER PLASTIK GMBH
oder gleichwertig
Einheit: St

**1.15 Kontroll- und Spülschacht MULTI-inspect 400 DUO (abgewinkelt ME DN 400)**
Kontroll- und Spülschacht aus PE-HD in
Huckepackanordnung
für Transportrohre mit darüber liegender
Sickerleitung DN 150, lichter Abstand 15 cm,
Schachtgrundkörper abgewinkelt mit zwei
Rohranschlüssen
DN 400,
Schachtgrundkörper-Innenmaß > 500 mm, Nutzhöhe 99 cm,
monolithisch hergestellter Schachtgrundkörper mit
absatzfreiem, hydraulisch optimiertem Sohlgerinne,
Anschluss der Schachtverlängerung mittels
sechs integrierten Setzungsnocken (Setzungsreserve),
chemisch widerstandsfähig nach DIN 8075 und beständig
gegen Öle, Fette und taumittelgelöstes Schmelzwasser,
mit integriertem Standfuß, störungsfrei außerhalb des
Sohlgerinnes,
lichte Einbautiefe t > 1,25 m
liefern und fachgerecht in Bettungsmaterial einbauen.

Schachtverlängerung DU 400 (di = 350 mm) für den
Abschluss mit einer Schachtabdeckung DIN EN
124  und SR-Systemabschluss wird gesondert
vergütet.

System: MULTI-inspect 400 DUO - HEGLER PLASTIK GMBH
oder gleichwertig
Einheit: St

**1.16 Kontroll- und Spülschacht MULTI-inspect 400 DUO (Zulauf ME DN 300 / Ablauf ME DN 400)**
Kontroll- und Spülschacht aus PE-HD in
Huckepackanordnung
für Transportrohre mit darüber liegender
Sickerleitung DN 150, lichter Abstand 15 cm,
Durchgangsschacht 180° mit zwei Rohranschlüssen,
Zulauf DN 300 mit zugfester Arretierung der
Schachtabgänge
und Ablauf DN 400,
Schachtgrundkörper-Innenmaß > 500 mm, Nutzhöhe 99 cm,
monolithisch hergestellter Schachtgrundkörper mit
absatzfreiem, hydraulisch optimiertem Sohlgerinne,
Anschluss der Schachtverlängerung mittels
sechs integrierten Setzungsnocken (Setzungsreserve),
chemisch widerstandsfähig nach DIN 8075 und beständig
gegen Öle, Fette und taumittelgelöstes Schmelzwasser,
mit integriertem Standfuß, störungsfrei außerhalb des
Sohlgerinnes,
lichte Einbautiefe t > 1,25 m
liefern und fachgerecht in Bettungsmaterial einbauen.

Schachtverlängerung DU 500 (di = 350 mm) für den
Abschluss mit einer Schachtabdeckung DIN EN
124 und SR-Systemabschluss wird gesondert
vergütet.

System: MULTI-inspect 400 DUO - HEGLER PLASTIK GMBH
oder gleichwertig
Einheit: St

**1.17 Schachtabgang MULTI-inspect 400 DUO (Reduzierung 400/200)**
Schachtabgang als zugfeste Ausführung mit
Arretierungsnocken liefern und einbauen.

Nennweitenreduzierung DN 400 / DN 200

System: MULTI-inspect 400 DUO - HEGLER PLASTIK GMBH
oder gleichwertig
Einheit: St

**1.18 Schachtabgang MULTI-inspect 400 DUO (Reduzierung 400/250)**
Schachtabgang als zugfeste Ausführung mit
Arretierungsnocken liefern und einbauen.

Nennweitenreduzierung DN 400 / DN 250

System: MULTI-inspect 400 DUO - HEGLER PLASTIK GMBH
oder gleichwertig
Einheit: St

**1.19 Schachtabgang MULTI-inspect 400 DUO (Reduzierung 400/300)**
Schachtabgang als zugfeste Ausführung mit
Arretierungsnocken liefern und einbauen.

Nennweitenreduzierung DN 400 / DN 300

System: MULTI-inspect 400 DUO - HEGLER PLASTIK GMBH
oder gleichwertig
Einheit: St

**1.20 Schachtabgang MULTI-inspect 400 DUO (Reduzierung 400/350)**
Schachtabgang als zugfeste Ausführung mit
Arretierungsnocken liefern und einbauen.

Nennweitenreduzierung DN 400 / DN 350

System: MULTI-inspect 400 DUO - HEGLER PLASTIK GMBH
oder gleichwertig
Einheit: St

**1.21 Dichtring DN 400 Schachtabgang MULTI-inspect 400 DUO**
Spezialdichtring DN 400 für Schachtabgang (Reduzierung)

liefern und einbauen.

System: MULTI-inspect 400 DUO - HEGLER PLASTIK GMBH
oder gleichwertig
Einheit: St

**1.22 Schachtverlängerung 3 m MULTI-inspect 400 DUO**
Schachtverlängerung DU 400 (di = 350) aus PE-HD,
in Verbundbauweise (innen glatt / außen profiliert),
Ringsteifigkeit S >= 8,0 kN/m² (SN 8),
als Steigrohr für Kontroll- und Spülschacht liefern
und
auf planmäßige Höhe einbauen.
Nutzlänge: 300 cm

System: MULTI-inspect 400 DUO - HEGLER PLASTIK GMBH
oder gleichwertig
Einheit: St

**1.23 Verbindungsmuffe Schachtverlängerung MULTI-inspect 400 DUO**
Verbindungsmuffe für Schachtverlängerung DU 400
(di = 350),
liefern und einbauen.

System: MULTI-inspect 400 DUO - HEGLER PLASTIK GMBH
oder gleichwertig
Einheit: St

**1.24 Profildichtring Schachtverlängerung MULTI-inspect 400 DUO**
Profildichtring für Schachtverlängerung DU 400
(di = 350),
liefern und einbauen.

System: MULTI-inspect 400 DUO - HEGLER PLASTIK GMBH
oder gleichwertig
Einheit: St

**1.25 SR-Systemabschluss Schachtverlängerung MULTI-inspect 400 DUO**
SR-Systemabschluss an  OK Schachtverlängerung DU 400
(di = 350) zur Schachtabdeckung DIN 124 liefern und
einbauen.

System: MULTI-inspect 400 DUO - HEGLER PLASTIK GMBH
oder gleichwertig
Einheit: St

**1.27 Schachtabdeckung**
Schachtabdeckung aus Gusseisen nach DIN EN 124
für Schachtverlängerung DU 400 (di = 350),
liefern und einbauen.

Ausführung:
Klasse: ..... (A 15/ B 125/ D 400)
Ventilationsöffnungen  ..... (mit/ohne)

System: MULTI-inspect 400 DUO - HEGLER PLASTIK GMBH
oder gleichwertig
Einheit: St

**1.28 Einlaufrost**
Einlaufrost aus Gusseisen nach DIN EN 124
einschließlich Schmutzfangeimer,
für Schachtverlängerung DU 400 (di = 350),
liefern und einbauen.

Ausführung:
Klasse: ..... (A 15/B 125/ D 400)

System: MULTI-inspect 400 DUO - HEGLER PLASTIK GMBH
oder gleichwertig
Einheit: St
